# Ausbau Haus der Begegnung Amt Brüssow
Angebotsaufforderung (GAEB 90, DA83)
DV-Nummer: 2025-01-
Währung: EUR
Auftraggeber: Amt Brüssow, Amtsdirektorin A. Hartwig, Prenzlauer Straße 8,

## Maler-und Bodenbelagsarbeiten
Datum: 10.03.26

*Hinweis*
Allgemein

Im Zuge der Um- und Ausbauarbeiten des Multikomplex
Brüssow sollen u.a. Maler-und
Bodenbelagsarbeiten ausgeführt werden.

Da der Bereich des Obergeschosses bereits größtenteils
fertiggestellt ist, können die Arbeiten in
diesem Bereich ohne Rücksicht auf die vorbereitenden
Gewerke (nach der Aufheizphase des
Fussbodens ) ausgeführt werden.

Es muss damit gerechnet werden, dass die Arbeiten im
Erdgeschoss zu einem späteren
Zeitpunkt ausgeführt werden müssen.

Im Erdgeschoss befinden sich verschiedene
Dienstleister, die während der Ausbauarbeiten im Gebäude verbleiben sollen. Die Einschränkungen für diese
Nutzer müssen so gering wie möglich gehalten
werden.

Es wird empfohlen eine Objektbesichtigung vor der
Angebotsertsellung vorzunehmen.

Für die angebotene Leistung übernimmt der Bieter die
Verpflichtung der Vollständigkeit, d.h. Leistungen, die sich mit der Ausführung der angefragten
Position zwangsläufig ergeben, hat er mit einzukalkulieren, auch wenn diese im Leistungsverzeichnis
nicht ausdrücklich erwähnt sind.

### Titel 01 Malerarbeiten

#### Bereich 01.01 Erdgeschoss

**01.01.1 Bodenflächen abdecken,Folie**
Bodenflächen innerhalb von Gebäuden während der
Bauzeit mit
Folie abdecken, einschl. Verkleben der Stöße sowie
Beseiti
gung und Entsorgung nach Beendigung der Arbeiten.
Menge: 380,000 m²

**01.01.2 Bauteile u. Einr.gegenst.,abdecken,Folie**
Bauteile; Fenster und Einrichtungsgegenstände
innerhalb von
Gebäuden während der Bauzeit als Schutz mit Folie
abdecken,
einschl. Verkleben der Stöße sowie Beseitigung und
Entsorgung
nach Beendigung der Arbeiten.
Menge: 100,000 m²

**01.01.3 Innenfläche vorbereiten Trockenbau**
Innenflächen für Beschichtung vorbereiten:

Staub u. Verschmutzungen auf Trockenbauwänden entfernen.
Menge: 350,000 m²

**01.01.4 Spachtelung, Putz, Q2, Flächenanteil 100 %, Innenwand**
Spachtelung von Putzflächen zur Aufnahme einer
Beschichtung
oder einer Tapete. Das Angleichen der Oberfläche durch
Nachschleifen ist mit einzukalkulieren.
Untergrund: Putz
Untergrundvorbereitung: spachteln
Qualitätsstufe: Q2
Flächenanteil: 100 %
Bauteil: Innenwand
Menge: 200,000 m²

**01.01.5 Spachtelung, Putz, Q2, Flächenanteil ca. 10-30 %, Innenwand**
Spachtelung von Putzflächen zur Aufnahme einer
Beschichtung
oder einer Tapete. Das Angleichen der Oberfläche durch
Nachschleifen ist mit einzukalkulieren.
Untergrund: Putz
Untergrundvorbereitung: spachteln
Qualitätsstufe: Q2
Flächenanteil: ca. 10-30 %
Bauteil: Innenwand

Angeb. Fabrikat:'..........'
Menge: 200,000 m²

**01.01.6 Grundierung, verfestigend, innen**
Grundierung, verfestigend, im Innenbereich

Bauteil: Wand/Decke
Menge: 1100,000 m²

**01.01.7 Malervlies Decke**
Malervlies, ansatzfrei, auf Stoß tapeziert, an der
Decke
verlegen.
Untergrund: Trockenbau/Putzflächen
Menge: 280,000 m²

**01.01.8 Malervlies Wände**
Malervlies, ansatzfrei, auf Stoß tapeziert, an der Wand
verlegen.
Untergrund: Trockenbau/Putzflächen
Menge: 820,000 m²

**01.01.9 Beschichtung ,2x,matt**
Beschichtung von Tapete auf Wänden und Decken mit
Dispersionsfarbe, waschbeständig, zweimal, matt.
Farbton  : weiß oder hell getönt
Bauteil : Wand und Decke
Menge: 1100,000 m²

**01.01.10 Zulage für mittlere Farbtöne**
*** Bedarfsposition ohne GB
Zulage zu vorgenannter Position

Dispersionsfarbe, waschbeständig, zweimal, matt.

Farbton  : mittlere Tönung
Bauteil : Wand und Decke
Menge: 1100,000 m²

**01.01.11 Zulage für kräftige Farbtöne**
*** Bedarfsposition ohne GB
Zulage zu vorgenannter Position

Dispersionsfarbe, waschbeständig, zweimal, matt.

Farbton  : mittlere Tönung
Bauteil : Wand und Decke
Menge: 1100,000 m²

**01.01.12 Beschichtung, Stahlzargen**
Beschichtung auf grundierte Metallzargen
(Stahlumfassungs
zargen) im Innenbereich, deckend, mit Kunstharz wie
folgt:
- Schadstellen der Grundierung nachbearbeiten
- Zwischenbeschichtung
- Schlussbeschichtung mit Lackfarbe
Kunstharz
Größe : bis 1125/21250 mm
Maulweite : 550mm
Oberfläche : seidenmatt
Farbe :  nach Wahl AG
Menge: 20,000 St

**01.01.13 Fugenverschluss, innen, Acryl**
Fugenverschluss in Innenräumen, an allen horizontalen
und
vertikalen Wand- und Bodenanschlüssen sowie an Tür
bekleidungen, einschl. Vorreinigung und Hinterfüllung
der
Fugen.
Fugenbreite : 6-8 mm i.M.
Fugenfarbe : weiß
Fugendichtmasse : Acryl
Menge: 1500,000 m

**01.01.14 Stundensatz Helfer**
Arbeiten, welche nicht in den Positionen erfasst sind
und gegen
Nachweis zur Ausführung kommen:
Menge: 20,000 h

**01.01.15 Stundensatz Facharbeiter**
Arbeiten, welche nicht in den Positionen erfasst sind
und gegen
Nachweis zur Ausführung kommen:
Menge: 20,000 h

#### Bereich 01.02 Obergeschoss

**01.02.1 Bodenflächen abdecken,Folie**
Bodenflächen innerhalb von Gebäuden während der
Bauzeit mit
Folie abdecken, einschl. Verkleben der Stöße sowie
Beseiti
gung und Entsorgung nach Beendigung der Arbeiten.
Menge: 900,000 m²

**01.02.2 Bauteile u. Einr.gegenst.,abdecken,Folie**
Bauteile; Fenster und Einrichtungsgegenstände
innerhalb von
Gebäuden während der Bauzeit als Schutz mit Folie
abdecken,
einschl. Verkleben der Stöße sowie Beseitigung und
Entsorgung
nach Beendigung der Arbeiten.
Menge: 125,000 m²

**01.02.3 Innenfläche vorbereiten Trockenbau**
Innenflächen für Beschichtung vorbereiten:

Staub u. Verschmutzungen auf Trockenbauwänden entfernen.
Menge: 3000,000 m²

**01.02.4 Grundierung, verfestigend, innen**
Grundierung, verfestigend, im Innenbereich

Bauteil: Wand/Decke
Menge: 3000,000 m²

**01.02.5 Malervlies Wände**
Malervlies, ansatzfrei, auf Stoß tapeziert, an der Wand
verlegen.
Untergrund: Trockenbau/Putzflächen
Menge: 2100,000 m²

**01.02.6 Malervlies Decke**
Malervlies, ansatzfrei, auf Stoß tapeziert, an der
Decke
verlegen.
Untergrund: Trockenbau/Putzflächen
Menge: 900,000 m²

**01.02.7 Beschichtung ,2x,matt**
Beschichtung von Tapete auf Wänden und Decken mit
Dispersionsfarbe, waschbeständig, zweimal, matt.
Farbton  : weiß oder hell getönt
Bauteil : Wand und Decke
Menge: 3000,000 m²

**01.02.8 Zulage für mittlere Farbtöne**
*** Bedarfsposition ohne GB
Zulage zu vorgenannter Position

Dispersionsfarbe, waschbeständig, zweimal, matt.

Farbton  : mittlere Tönung
Bauteil : Wand und Decke
Menge: 3000,000 m²

**01.02.9 Zulage für kräftige Farbtöne**
*** Bedarfsposition ohne GB
Zulage zu vorgenannter Position

Dispersionsfarbe, waschbeständig, zweimal, matt.

Farbton  : mittlere Tönung
Bauteil : Wand und Decke
Menge: 3000,000 m²

**01.02.10 Beschichtung, Stahlzargen**
Beschichtung auf grundierte Metallzargen
(Stahlumfassungs
zargen) im Innenbereich, deckend, mit Kunstharz wie
folgt:
- Schadstellen der Grundierung nachbearbeiten
- Zwischenbeschichtung
- Schlussbeschichtung mit Lackfarbe
Kunstharz
Größe : bis 1125/21250 mm
Maulweite : 550mm
Oberfläche : seidenmatt
Farbe :  nach Wahl AG
Menge: 40,000 St

**01.02.11 Fugenverschluss, innen, Acryl**
Fugenverschluss in Innenräumen, an allen horizontalen
und
vertikalen Wand- und Bodenanschlüssen sowie an Tür
bekleidungen, einschl. Vorreinigung und Hinterfüllung
der
Fugen.
Fugenbreite : 6-8 mm i.M.
Fugenfarbe : weiß
Fugendichtmasse : Acryl
Menge: 2500,000 m

**01.02.12 Stundensatz Helfer**
Arbeiten, welche nicht in den Positionen erfasst sind
und gegen
Nachweis zur Ausführung kommen:
Menge: 20,000 h

**01.02.13 Stundensatz Facharbeiter**
Arbeiten, welche nicht in den Positionen erfasst sind
und gegen
Nachweis zur Ausführung kommen:
Menge: 20,000 h

### Titel 02 Bodenbelagsarbeiten

#### Bereich 02.01 Erdgeschoss

**02.01.1 Randstreifen entfernen**
Randstreifen und Überstände aus Abdichtungs- oder
Dämmma
terial entfernen, inkl. Entsorgung und Deponiegebühr.
Menge: 250,000 m

**02.01.2 Untergrund vorbereiten,komplett,f. Belag**
Untergrund zur Verlegung des Bodenbelags, wie folgt vor
bereiten:
- Untergrund von groben Verschmutzungen, wie Mörtel-
und
Farbreste reinigen, wenn sie von anderen Unternehmen
stammen
- Haftgrund aufbringen
- Untergrund vollflächig spachteln und schleifen, inkl.
Ausgleichen von geringen Unebenheiten
-  Randstreifen entfernen
-  sonstige vorbereitenden Arbeiten
-  Messung Feuchtigkeit
Untergrund : Zementestrich
Spachteldicke : 1 - 5 mm
Stuhlrolleneignung : ja
Chem. Basis Haftgrund : Dispersion
Menge: 220,000 m²

**02.01.3 Liefern und Verlegen von Bodenbelag aus Kautschuk**
Der Belag muss den Anforderungen der EN 14521
entsprechen. Die nachstehenden technischen Anforderungen sind
mit
dem Angebot zu belegen.

-Brandverhalten nach DIN 4102 : B1
-Halogenfrei
-Brandtoxilogisch unbedenklich gemäß den Anforderungen
 an Baustoffklasse A, nach DIN 4102
-Bei Einwirkung glimmender Tabakwaren nach EN 1399=
 keine Verbrennung der Oberfläche
-Abrieb, mittlerer Volumenverlust ISO 4649 bei 5N
 Belastung : ca. 200mm3
-für Fußbodenheizung geeignet
-elektrostatisches Verhalten beim Begehen nach EN 1815
 = antistatisch, Aufladung < 2kV
-extrem UV-beständig, für lichtdurchflutete Bereiche
geeignet
-Trittschallverbesserungsmaß: mind. 8dB
-Rutschhemmung gem. DIN 51130 (BGR 181): R9

Wirtschaftliche Reinigungsfähigkeit ohne Beschichtung
mittels
werkseitiger Vergütung der Oberfläche durch
Nachvernetzung.

Einschließlich der erforderlichen Verfungungen der
Bahnen.

Ebene, matte Oberfläche ohne Strukturierung.
Harmonisches,
in sich verlaufendes, dreifarbiges Granulatdesign,
wobei die drei
Granulatfarben gemischt die Grundfarbe des Belags
ergeben.
Einschichtiger Belagaufbau

Dicke: 3,0 mm
als Bahnenware: ca. 1,22 x 12 m
Farbe: nach Wahl des AG aus dem Standardprogramm

Klebung mit stuhlrollengeeigneten Klebstoffen nach den
Empfehlungen der Klebstoff- und Belagshersteller.

Einschl. aller Anpassarbeiten an aufgehende und
durchdringende Bauteile etc. (z.B.Rohrleitungen)

Untergrund: Zementestrich

Einbauort: OG

Fabrikat: noraplan signa oder gleichwertig

angebotenes Fabrikat: .................................
Menge: 220,000 m²

**02.01.4 Sockelleiste, Kunststoff/Kern/Belag, 100 mm**
Liefern und Verlegen einer Sockelleiste aus Kunststoff,
als Kernsockelleiste mit Belag aus der Vorposition.
Wandanschlüsse elastisch verfugt.

Untergrund: Trockenbauwände
Sockelhöhe: 70 mm
Profilfarbe: weiß
Belag: Belag aus der Vorposition
Kleber chem. Basis: Dispersion
Menge: 120,000 m

**02.01.5 Übergangs-/Abschlussprofil, Edelstahl, ca. 30 mm**
Übergangs- und Abschlussprofil aus Edelstahl an
Übergängen
oder Abschlüssen verschiedener Bodenbeläge, mit Dübeln
und
Messing-Linsenkopf-Senkschrauben.
Oberfläche: glatt, leicht gerundet
Breite: ca. 30 mm
Angeb. Fabrikat:'..........'
Menge: 5,000 m

#### Bereich 02.02 Obergeschoss

**02.02.1 Randstreifen entfernen**
Randstreifen und Überstände aus Abdichtungs- oder
Dämmma
terial entfernen, inkl. Entsorgung und Deponiegebühr.
Menge: 770,000 m

**02.02.2 Untergrund vorbereiten,komplett,f. Belag**
Untergrund zur Verlegung des Bodenbelags, wie folgt vor
bereiten:
- Untergrund von groben Verschmutzungen, wie Mörtel-
und
Farbreste reinigen, wenn sie von anderen Unternehmen
stammen
- Haftgrund aufbringen
- Untergrund vollflächig spachteln und schleifen, inkl.
Ausgleichen von geringen Unebenheiten
-  Randstreifen entfernen
-  sonstige vorbereitenden Arbeiten
-  Messung Feuchtigkeit
Untergrund : Zementestrich
Spachteldicke : 1 - 5 mm
Stuhlrolleneignung : ja
Chem. Basis Haftgrund : Dispersion
Menge: 800,000 m²

**02.02.3 Liefern und Verlegen von Bodenbelag aus Kautschuk**
Der Belag muss den Anforderungen der EN 14521
entsprechen. Die nachstehenden technischen Anforderungen sind
mit
dem Angebot zu belegen.

-Brandverhalten nach DIN 4102 : B1
-Halogenfrei
-Brandtoxilogisch unbedenklich gemäß den Anforderungen
 an Baustoffklasse A, nach DIN 4102
-Bei Einwirkung glimmender Tabakwaren nach EN 1399=
 keine Verbrennung der Oberfläche
-Abrieb, mittlerer Volumenverlust ISO 4649 bei 5N
 Belastung : ca. 200mm3
-für Fußbodenheizung geeignet
-elektrostatisches Verhalten beim Begehen nach EN 1815
 = antistatisch, Aufladung < 2kV
-extrem UV-beständig, für lichtdurchflutete Bereiche
geeignet
-Trittschallverbesserungsmaß: mind. 8dB
-Rutschhemmung gem. DIN 51130 (BGR 181): R9

Wirtschaftliche Reinigungsfähigkeit ohne Beschichtung
mittels
werkseitiger Vergütung der Oberfläche durch
Nachvernetzung.

Einschließlich der erforderlichen Verfungungen der
Bahnen.

Ebene, matte Oberfläche ohne Strukturierung.
Harmonisches,
in sich verlaufendes, dreifarbiges Granulatdesign,
wobei die drei
Granulatfarben gemischt die Grundfarbe des Belags
ergeben.
Einschichtiger Belagaufbau

Dicke: 3,0 mm
als Bahnenware: ca. 1,22 x 12 m
Farbe: nach Wahl des AG aus dem Standardprogramm

Klebung mit stuhlrollengeeigneten Klebstoffen nach den
Empfehlungen der Klebstoff- und Belagshersteller.

Einschl. aller Anpassarbeiten an aufgehende und
durchdringende Bauteile etc. (z.B.Rohrleitungen)

Untergrund: Zementestrich

Einbauort: OG

Fabrikat: noraplan signa oder gleichwertig

angebotenes Fabrikat: .................................
Menge: 800,000 m²

**02.02.4 Sockelleiste, Kunststoff/Kern/Belag, 100 mm**
Liefern und Verlegen einer Sockelleiste aus Kunststoff,
als Kernsockelleiste mit Belag aus der Vorposition.
Wandanschlüsse elastisch verfugt.

Untergrund: Trockenbauwände
Sockelhöhe: 70 mm
Profilfarbe: weiß
Belag: Belag aus der Vorposition
Kleber chem. Basis: Dispersion
Menge: 650,000 m

**02.02.5 Übergangs-/Abschlussprofil, Edelstahl, ca. 30 mm**
Übergangs- und Abschlussprofil aus Edelstahl an
Übergängen
oder Abschlüssen verschiedener Bodenbeläge, mit Dübeln
und
Messing-Linsenkopf-Senkschrauben.
Oberfläche: glatt, leicht gerundet
Breite: ca. 30 mm
Angeb. Fabrikat:'..........'
Menge: 10,000 m

USt %: 19,00
